# BVA
Angebotsaufforderung (GAEB DA XML 3.3, DA83)
Projekt: VORK-608-25
Währung: EUR
Nebenangebote zugelassen: ja
Auftraggeber: BVA, Barbarastraße 1, 50735 Köln
Erstellt mit: GXML Toolbox V3.3 R20230829, iTWO_64 V24.0.667, 24.02.2026

## Titelblatt
OBJEKT:  Friedrich und Karl Köln
  Bundesverwaltungsamt (BVA)
  Friedrich-Karl-Straße 300
  Köln‑

VERGABENUMMER:  VOEK 608-25

L E I S T U N G S B E S C H R E I B U N G MIT L E I S T U N G S V E R Z E I C H N I S

LEISTUNGEN:Metallbauarbeiten im Foyer EG Haus 3
  Errichtung einer Sicherheitstheke für den Empfang, sowie
  4 Vereinzelungsanlagen samt Trennwand zur Trennung
  des öffentlichen Bereichs vom Dienstbereich

BIETER:

  NAME (FIRMENSTEMPEL),  ADRESSE, TEL.

AUFTRAGGEBERIN :Bundesanstalt für Immobilienaufgaben
        - Anstalt des öffentlichen Rechts -
  Hauptstelle Dortmund, Sparkte Fecility Management
  Deutz-Kalker-Straße 7, 50679 Köln

VERDINGUNGSSTELLE: BUNDESANSTALT FÜR IMMOBILIENAUFGABEN
  STABSBEREICH EINKAUF ABT. 1, VERDINGUNG
  FASANENSTRAßE 87, 10623 BERLIN

## Vorbemerkungen
Vorbemerkungen zur Leistungsbeschreibung

Für den Datenaustausch von Leistungsverzeichnissen nach GAEB
(Datenart 83 Angebotsanforderung, Datenart 84 Angebotsabgabe), gilt folgendes:
Leistungsverzeichnisse [DA 83 (Angebotsanforderung)] sind den Vergabeunterlagen beigefügt.

Bei Angebotsabgabe neben der Schriftform des Angebotes nach Möglichkeit bitte auch einen
Datenträger nach DA 84 (Angebotsabgabe) beifügen.

Auch bei erfolgtem Datenaustausch nach GAEB bleibt die Schriftform immer Vertragsgrundlage.
Punktfolgen in den Beschreibungen des Leistungsverzeichnisses sind unbedingt vom Bieter
auszufüllen (auch geforderte Hersteller-/Typangaben), sofern nicht von der AG vorgegeben.

Vorbemerkungen zum Leistungsverzeichnis

## Baubeschreibung
Der Leistungsumfang des Ausschreibungspakets "Vereinzelungsanlage" umfasst die Metallbauarbeiten im Bereich des Foyer EG in dem geplanten Gebäude Friedrich&Karl in Köln. Im Foyer sind neben der Sicherheitstheke für den Empfang auch 4 Vereinzelungsanlagen samt Trennwand zur Trennung des öffentlichen Bereichs vom Dienstbereich zu errichten.

Die Sicherheitstheke dient zum Schutz der im Empfang tätigen Mitarbeitenden und wird in der Widerstandsklasse RC3 mit Beschusshemmung in Klasse BR4-NS hergestellt. Zur Entgegennahme von Ausweisdokumenten und Ausgabe von Besucherausweisen wird eine Sicherheitsdurchreiche in die Theke integriert. Zur Installation und statischen Aufnahme der recht hohen Gewichtslasten wird die Sicherheitstheke auf einer auf dem Rohfußboden montierten Unterkonstruktion installiert, welche bereits während der vermieterseitigen Bauleistungen beigestellt werden muss. Hierfür ist innerhalb von 8 Wochen nach Abruf durch den Vermieter die Leistung zu erbringen. Die Erbringung der restlichen Leistungen erfolgt nach Übergabe des Objekts an den Mieter.

Die Trennwand samt der darin befindlichen 4 Vereinzelungsanlagen dient der Trennung und Personenstromsteuerung zwischen dem öffentlichen Bereich des Foyers und des dahinter liegenden Dienstbereichs. Das Konstrukt wird ebenfalls in der Widerstandsklasse RC3 konstruiert, jedoch ohne Anforderungen an die Beschusshemmung, da der dahinterliegende Bereich kein Aufenthaltsbereich darstellt. Auch hier werden zur Aufnahme der statischen Lasten der Abtrennung Unterkonstruktionen benötigt, die auf dem Rohfußboden befestigt werden müssen und noch während der vermieterseitigen Bauleistungen innerhalb von 8 Wochen nach Abruf beigestellt werden müssen. Die Erbringung der restlichen Leistungen erfolgt nach Übergabe des Objekts an den Mieter.

## Projektbezogene Vorbemerkungen
Die im Folgenden genannten §§ beziehen sich auf die Vertragsbedingungen für die Ausführung von
Bauleistungen (VOB/B) Auftraggeberin ist die Bundesanstalt für Immobilienaufgaben (BImA - im Weiteren auch AG genannt)

1. Kenntnis der örtlichen Gegebenheiten:
Es wird erwartet, dass sich der Bieter vor Angebotsabgabe ein Bild über die örtlichen Verhältnisse, die Anfahrtsmöglichkeiten, Lagerplätze sowie sonstige, die Kalkulation beeinflussende Umstände macht und die zu sanierenden Gebäude in Augenschein nimmt.
Zur Vorbesichtigung bitte bei, Frau Koenig einen Termin unter der Telefonnummer 0221 88 04 98 995 Email: julia.koenig@bundesimmobilien.devereinbaren.
Während der Besichtigung werden keine Fragen beantwortet. Diese sind an die unter Punkt
2 des VHB-Formblattes 211 (Aufforderung zur Abgabe eines Angebotes) aufgeführten Stelle zu richten.
Nachforderungen, die auf mangelnden Informationen beruhen, werden nicht anerkannt.
Alle Vorleistungen sind rechtzeitig zu prüfen. Der AN ist verpflichtet, sich eigenverantwortlich von der Beschaffenheit des Untergrundes zu überzeugen. Beanstandungen sind dem AG rechtzeitig schriftlich anzuzeigen, sodass dem Verursacher eine angemessene Frist zur Nachbesserung eingeräumt werden kann, ohne dass es zu Verzögerungen im Bauablauf kommt.

2. Vergütung
Der Bieter hat kein Anrecht auf Vergütung zur Erstellung des Angebotes für den AG, noch auf Vergütung sonstiger Aufwendungen während der Vergabegespräche.  Ebenso hat der Bieter, auch wenn im Leistungsverzeichnis oder in den Anlagen von AN gesprochen wird, kein Anrecht auf eine Beauftragung.
Der Bieter erhält dieses LV als PDF und/oder als GAEB-Schnittstellengeeignete Datei (GAEB 90).
3. Angebotsanlagen
Zusätzlich erhält der Bieter noch Anlagen, welche zusammen mit dem Leistungsverzeichnis in Verbindung treten. Es sind keine Nebenangebote zum Hauptgebot zugelassen. Sollte es dennoch notwendig sein, Hinweise zu geben, sind diese in Form eines Begleitschreibens beizufügen.

Das Angebot ist als PDF und als GAEB-Schnittstellengeeignete Datei zu versenden.

Unbedingt zu beachten ist:
Einziges Zuschlagskriterium ist der Angebotspreis (Wertungssumme) unter Berücksichtigung etwaiger Nachlässe ohne Bedingung.

Die Bauleistung Calund die Instandhaltung sind zusammen anzubieten. Ist der Angebotsteil Instandhaltung nicht wertbar, wird das Angebot insgesamt (und damit auch der Angebotsteil Erstellung der Anlage) ausgeschlossen.

Berechnung der Wertungssumme

Maßgebend für den Zuschlag ist ausschließlich der Preis (Wertungssumme).

Die Wertungssumme errechnet sich aus der nachgerechneten Angebotssumme unter Berücksichtigung etwaiger Nachlässe ohne Bedingung und dem Angebotspreis für die Wartung sowie den Stundenverrechnungssätzen auf Grundlage des Wartungsvertrages. Es wird für die Berechnung die vorgesehene Laufzeit des Vertrages berücksichtigt.

Folgende Punkte sind vom Bieter zwingend auszufüllen, da sonst das Angebot
nicht gewertet wird:

Punkt 5.1 Vergütung
Punkt 5.2 Stundenverrechnungssatz

Anhang 1 zum Vertrag: Bestandsliste
Anhang 2 zum Vertrag: Deckblatt für Arbeitskarte

Will der Bieter zur von ihm angestrebten Beschleunigung des Zahlungsverkehrs ein Skonto anbieten, ist dies unter Angabe der dafür geltenden Zahlungsziele in einem Begleitschreiben zu vermerken.

## ZTV Allgemein
Die nachfolgenden Vorbemerkungen zur Leistungsbeschreibung enthalten grundlegende Hinweise
und titelübergreifende Anmerkungen für die Abwicklung der Bauaufgabe und sind demnach zwingend bei der Kalkulation zu beachten.

Art und Umfang der Leistungen
Gegenstand der Ausschreibung ist für das Bauvorhaben Büroquartier Friedrich & Karl  folgendes Einzelgewerk:

-Vereinzelungsanlagen inkl. Trennwandkonstruktionen und Einbauteile

Normen und Richtlinien
Der Ausführung der Arbeiten liegen folgende Regelungen zu Grunde:

-Anerkannte Regeln der Technik
Grundlage dieses Leistungsverzeichnisses sind die jeweils gültigen Ausgaben der:
VOB Teil A, DIN 1960
VOB Teil B, DIN 1961
VOB Teil C, darunter insbesondere
DIN 18 299 Allgemeine Regelungen für Bauarbeiten jeder Art (sowie alle mitgeltende Normen und Regeln einschließlich der Änderungen, Berichtigungen und Beiblätter)

-Vorschriften, Herstellungsangaben, Fachnormen und Richtlinien der entsprechenden Hersteller und Verbände
-Die Bauordnung des jeweiligen Landes und ggf. Ergänzungen durch örtliche Genehmigungsbehörden
-die gewerkespezifischen ZTV's
-die aktuellen Unfallverhütungsvorschriften
-nur bauaufsichtlich zugelassene Baustoffe sind zu verwenden

in der zum Vertragsschluss gültigen Fassung bis hin zur baurechtlichen Abnahme. Der AN hat auf Anforderung des AG den Nachweis zu erbringen, dass seine Leistungen den vorgeschriebenen Anforderungen und technischen Regeln entsprechen. Die Kosten für diese Nachweise sind in die Einheitspreise einzukalkulieren. Die Angebotserstellung durch den Bieter ist für den AG kostenlos zu erstellen, ein Anspruch auf Vergütung besteht nicht.

Es gelten alle zum Ausführungszeitpunkt gültigen EN- und DIN-Normen, Arbeitsstättenrichtlinien, Unfallverhütungsvorschriften, behördlichen Erlasse und Gesetze sowie die allgemein anerkannten Regeln der Technik und die Auflagen der Feuerwehr.

Werkstoffe/Fabrikate
Für Stoffe und Bauteile, für die eine bauaufsichtliche Zulassung erforderlich ist, ist dem AG vor Verwendung eine Kopie der zum Zeitpunkt der Abnahme gültigen Zulassung auszuhändigen. Die vorgeschlagenen Richtfabrikate sind Empfehlungen und dienen der Beschreibung der Leistung in Bezug auf die qualitativen und gestalterischen Eigenschaften sowie den erwarteten Produktstandards.
Bei anderen vom Bieter gewählten Produkten ist deren Gleichwertigkeit mit den beschriebenen zu gewährleisten. Die Prüfung ihrer Eignung für die vorgesehenen Zwecke obliegt dem AN.
Werden durch den AN an den dafür vorgesehenen Stellen "angebotenes Fabrikat/Typ" keine Eintragungen gemacht, sind die Richtfabrikate als für geeignet befunden und für die Ausführung verbindlich anzusehen. Bei Abweichung von den als Richtqualität vorgegebenen Fabrikaten ist die Gleichwertigkeit vom AN mit der Angebotsabgabe durch Vorlage von technischen Merkblättern und  Prüfzeugnissen nachzuweisen. In dieser Hinsicht unvollständige Angebote werden nicht gewertet.

Baustellenlogistik
Auf dem oben beschriebenen Bauvorhaben ist eine Baustellenlogistik installiert. Etwaige Regelungen sind dem Baulogistikhandbuch und dessen Anlagen zu entnehmen. Anforderungen sind für den Auftragnehmer verpflichtend.

Anlieferung
Die gesamte Baustelleneinrichtung des AN, welche zur Erbringung der ausgeschriebenen Leistungen notwendig ist, ist durch den AN zu kalkulieren. Diese ist vom AN selbst zu planen und in Plänen darzustellen, mit der örtlichen Bauleitung abzustimmen, deren Genehmigung zu erwirken und zu erbringen. Alle in Zusammenhang mit der Baustelleneinrichtung und dem Baubetrieb anfallenden Aufwendungen und Gebühren (auch für Straßensperrungen, Straßenmietbereiche etc.) sind im Titel Baustelleneinrichtung bzw. in den Einheitspreisen einzurechnen. Nach Abschluss seiner Arbeiten hat der AN das benutzte Gelände/den Baubereich wieder in ordnungsgemäßen bzw. den vorgefundenen Zustand zu versetzen.

Es gilt grundsätzlich, dass Zu-und Abfahrten keinerlei Beeinträchtigung der Leistungsfähigkeit der Baustelle oder eine  Einschränkung der Verkehrssicherheit verursachen dürfen. Andienende LKW dürfen nicht im öffentlichen Verkehrsraum auf Abfertigung warten.

Transporte sind während der Ausführungsphase eigenständig zu koordinieren. Der öffentliche Verkehrsraum darf nicht beeinträchtigt werden.
Bei Nichtbeachtung können Anlieferungen durch¿Be die Objektüberwachung abgewiesen werden. Nach der Entladung ist die Baustelle unverzüglich zu verlassen. Der AN ist für die zügige Entladung der Liefer-LKW verantwortlich. Für den Transport der Materialien zum Einbauort ist der AN selbst verantwortlich und zuständig. Bauseitig werden dem AN hierfür keine Transportgeräte zur Verfügung gestellt. Der AN hat im Rahmen seiner Baustelleneinrichtung alle notwendigen Hilfs- und Hebezeuge zu kalkulieren (diese sind abzustimmen und freizugeben).
Alle Aufwendungen für evtl. Sondergenehmigungen und Sondertransporte, auch Straßensperrungen oder Straßenmietbereiche, die Vorbereitung der Kranaufstellflächen, der Einsatz lastverteilender Unterlagsplatten und Absprießmaßnahmen sind Sache des Bieters und in den Einheitspreis einzukalkulieren.

Lagerung, Lagerflächen
Lagerflächen stehen innerhalb des Grundstücks nur in begrenztem Umfang zur Verfügung  und verlangen eine "Just-in-time-Anlieferung". Größere erforderliche Lagerflächen müssen vom AN nach eigenem Ermessen angemietet werden. Die Kosten dafür sind im Titel Baustelleneinrichtung zu berücksichtigen.
Eigenmächtig abgestelltes Material wird von der Objektüberwachung des AG zu Lasten des AN unverzüglich entfernt und entsorgt.  Die Lagerung feuergefährlicher Stoffe bedarf einer ausdrücklichen Zustimmung der Objektüberwachung des AG.  Die Standorte für (Groß-)Baumaschinen und Geräte oder größere Materialvorhaltungen sind mit der Objektüberwachung des AG abzustimmen und im Baustelleneinrichtungsplan des AN festzuhalten.

Lager- und Arbeitsräume
Diese sind mit der Objektüberwachung des AG innerhalb der Baustelle/Baustelleneinrichtungsfläche bzw. hierfür geeignete Flächen abzustimmen.
Die von der Auftraggeberin zur Verfügung gestellten Lager- und Arbeitsplätze, Baustelleneinrichtungen und Zufahrtswege hat der AN in einem ordentlichen Zustand
zu halten. Sie sind vom AN nach Beendigung der Arbeiten in dem Zustand zurückzugeben, in dem sie sich zu Beginn der Arbeiten befanden, sofern nicht ausdrücklich etwas Abweichendes vereinbart ist

Abfallentsorgung/Baustellenreinigung
Es besteht für alle ausführenden Firmen im Rahmen der Nebenleistungen der VOB/C eine permanente, verursacherspezifische Reinigungspflicht. Dies bedeutet, dass spätestens am Ende des Arbeitstages der Arbeitsplatz besenrein zu hinterlassen ist.
Auf Verlangen der Objektüberwachung des AG hat der jeweilige Arbeiter des Unternehmens seine geplante Abfallbeseitigung nachzuweisen.

Der Abfall/Schutt ist vom jeweiligen Arbeiter möglichst direkt nach der Entstehung fachgerecht zu entsorgen. Der AN trägt die Verantwortung für den in seinem Arbeitsbereich gefundenen Abfall/Schutt bzw. Verunreinigungen.
Kommt der AN innerhalb einer Frist von 3 Werktagen einer Aufforderung der Auftraggeberin nicht nach, Verunreinigungen, Schutt, Abfälle etc. zu beseitigen, ist die Auftraggeberin berechtigt, die Beseitigung auf Kosten des AN vornehmen zu lassen, ohne dass er ihm eine Nachfrist zur Beseitigung setzen muss.
Durch den AN verursachte Beschädigungen und Verunreinigungen der Straßen und Plätze sind von ihm auch während der Ausführung der Leistungen ohne besondere Vergütung zu beseitigen. Dies gilt
insbesondere auch für die Verschmutzung von Straßen und Plätzen durch Fahrzeuge des AN oder seiner Nachunternehmer.
Diese Arbeit gehört zu den Nebenleistungen und wird nicht gesondert vergütet. Besonders bei schlechter Witterung sind vom AN ggf. zusätzliche Maßnahmen zur Straßenreinigung zu ergreifen. Hält der AN diese Forderung nicht ein, so ist der AG berechtigt, Dritte mit der Reinigung zu Lasten des AN zu beauftragen. Die Kosten können mit seiner Forderung verrechnet werden. Bei trockener Witterung hat der AN mit geeigneten Maßnahmen dafür zu sorgen, dass Staubentwicklungen durch Lastwagenverkehr soweit wie möglich eingeschränkt werden.

Für alle Abfallarten gilt die Plicht der Anwendung des Kreislaufwirtschaftsgesetz - KrWG

a)  Nicht gefährlicher Abfall zur Verwertung ist immer einer Verwertungsanlage zuzuführen. Nicht gefährliche Bauabfälle, die nicht verwertet werden können, sind eigenverantwortlich einer ordnungsgemäßen Beseitigung zuzuführen.

b)  Gefährlicher Abfall

Gefährlicher Abfall wird im Rahmen der ausgeschriebenen Leistungen nicht erwartet. Wird im Rahmen der Arbeiten festgestellt, dass an eventuell gefährlichen Stoffen gearbeitet werden muss, ist die Auftraggeberin (AG) unverzüglich zu informieren, damit notwendige Untersuchungen veranlasst und gegebenenfalls Maßnahmen eingeleitet werden können.

Für den Transport der Abfälle ist eine gültige Transportgenehmigung bzw. Erlaubnis für Sammler, Beförderer, Händler und Makler von gefährlichen Abfällen oder eine Anzeige von Sammlern, Beförderern, Händlern und Maklern von Abfällen erforderlich.

Das in der Anlage beigefügte tabellarische Entsorgungskonzept ist ausgefüllt mit Angebot einzureichen.

Baustelleneinrichtung
Der Aufenthalt auf den nicht unmittelbar zur Baumaßnahme angrenzenden Grünflächen ist nicht
gestattet. Lagerflächen und Containerstandorte sind dem Baustelleneinrichtungsplan zu entnehmen.
Die Transportwege auf der Baustelle sind bei der Kalkulation der Einheitspreise zu berücksichtigen. Ein späterer zusätzlicher Vergütungsanspruch in Bezug auf die Transportwege kann insofern nicht abgeleitet werden.

Die Baustelleneinrichtung ist vor Beginn der Arbeiten unter Berücksichtigung des Platzbedarfs aller am Bau beteiligten AN in Absprache mit der örtlichen Bauführung zu planen.

Schutzmaßnahmen
Der AN hat, wenn nicht anders vereinbart ist, ohne besondere Vergütung für die Dauer seiner Bauausführung alle Schutzmaßnahmen zu treffen, die im Bereich der Baustelle und ihrer Umgebung zur Sicherung von baulichen Anlagen und Einrichtungen aller Art, Bäume und gärtnerische Anlagen, sowie zur Sicherung von Personen erforderlich sind. Die Schutzvorrichtungen sind so lange bestehen zu lassen, bis jede Gefährdung von Personen oder Sachen ausgeschlossen ist. Das gleiche gilt für die verkehrspolizeilich vorgeschriebenen Maßnahmen zur Sicherung der Baustelle.
Bereits eingebaute Teile sind mit fertiger Oberflächenbehandlung großflächig und ausreichend vor Schäden zu schützen. Gesonderte Schutzmaßnahmen sind der jeweiligen Position zu entnehmen.

Medienversorgung
Bauwasser- und Baustromanschluss
Bauwasser und Baustrom werden bauseits gestellt, die Verbrauchskosten trägt die Auftraggeberin.
Bauwasser und Baustrom darf nur für die Erbringung der auszuführenden Bauleistung verwendet werden.

Winterbaumaßnahmen
Frost-/Kälteempfindliche Baustoffe sind entsprechend des zum Einbau erforderlichen Zustandes zu lagern. Auch mehrmaliges Auf- und Abdecken gehört zu diesen Leistungen. Erforderliche Maßnahmen sind in entsprechender Position abgebildet.

Schlechtwetterarbeiten
Es gelten mindestens die Schlechtwetterregelungen der VOB. Weitere Regelungen sind ggf. den Anlagen zur Angebotsanfrage bzw. zum Vertrag zu beachten.

Verkehrssicherung/Arbeitsschutz
Die Verkehrsicherung seiner Arbeiten obliegt dem AN. Stellt der AN Verletzungen der Verkehrsicherung fest, welche nicht innerhalb seines Auftrages zu vertreten sind, sind diese unverzüglich der Objektüberwachung mitzuteilen.

Abrechnung/Aufmaß
Es ist grundsätzlich mit steigendem Aufmaß (aufsummierende Rechnung) abzurechnen.
Allen Rechnungen sind prüfbare Aufmaßzusammenstellungen mit Aufmaßplänen und allen sonstigen Belegen beizulegen. Zweifelsfreie Korrekturen der Rechnungsprüfung sind durch den AN in die Aufstellung der nächsten Rechnung zu übernehmen. Aufmaße sind mit 5 Arbeitstagen Vorlauf zur Rechnungsstellung bei der Objektüberwachung einzureichen.
In den Zeichnungen nicht dargestellte Leistungen sind durch den AN skizzenhaft nachzutragen und zu vermaßen. Diese Abrechnungszeichnungen auf Basis der Ausführungszeichnungen des Architekten sind - ebenfalls fortgeschrieben - jeder Rechnung in Papier beizulegen.
Die Abrechnung muss direkt (ohne Zwischenrechnung) aus den Abrechnungszeichnungen hervorgehen. Additionen von Maßketten sind als Summe in die Zeichnung einzutragen. In der Abrechnung ist ein eindeutiger Bezug auf die zugrunde liegenden Zeichnungen (z. B. Zeichnungsnummer, Geschoss, Raumnummer) vorzunehmen und die Angaben der Zeichnungen sind in einem einheitlichen System zu übernehmen.

Eine Leistung, die durch den Baufortschritt verdeckt wird oder bei Weiterführung der Arbeiten nur schwer feststellbar ist, muss gemeinsam aufgemessen werden und ist durch den AN für die Rechnungsprüfung ausreichend z. B. mithilfe digitaler Fotografien zu dokumentieren. Die gemeinsame Feststellung ist rechtzeitig (d. h. mind. 3 Tage Vorlauf) durch den AN zu beantragen.

Schadensregulierung/Verteilung der Gefahr (zu §7):
Werden im Zusammenhang mit den Arbeiten Schäden an den Anlagen verursacht, hat der Auftragnehmer die Schäden zu beseitigen, wenn ihn oder seine Erfüllungsgehilfen ein Verschulden trifft. Werden im Zusammenhang mit den Arbeiten andere Schäden verursacht, hat der Auftragnehmer Ersatz zu leisten, wenn ihn oder seinen Erfüllungsgehilfen Vorsatz oder grobe Fahrlässigkeit trifft.
Zu den ausgeführten Leistungen gehören vom AN zu liefernde Stoffe und Bauteile erst nach ihrem Einbau. Zu den ausgeführten Leistungen gehören nicht die Baustelleneinrichtungen, Hilfsmittel und Hilfskonstruktionen wie Schalungen, Gerüste oder dergleichen.

Vom AN stets zu vertreten sind Beschädigungen, Zerstörungen oder Verluste, die bis zur Abnahme durch Diebstahl, Einbruch, Sachbeschädigungen oder sonstige Einwirkungen entstehen. Das gleiche gilt für Frostschäden. Aufwendungen zum Schutz des Eigentums während der Baumaßnahme sind in die Einheitspreise einzukalkulieren, soweit diese nicht gesondert beschrieben sind.

Arbeitszeiten, Unfallverhütung:
Die Arbeitszeit ist auf die gesetzlichen Bestimmungen für Wohngebiete abzustimmen. Zu keinem Zeitpunkt dürfen die auszuführenden Arbeiten eine Unfallgefahr für die Umwelt und die sich im Umfeld aufhaltenden Menschen werden.

Bemusterungen
Die Bemusterungsunterlagen müssen eine eindeutige funktionale und qualitative Beurteilung ermöglichen. Bemusterungen erfolgen entweder im Original oder anhand von technischen Beschreibungen, Prospekten, etc.
Gesonderte Bemusterungen sind dem Leistungsverzeichnis zu entnehmen. Alle weiteren Regelungen sind der Anlage zu entnehmen, sofern beigefügt.

Nachtragsübergabe
Nachtragsstellungen sind der Objektüberwachung/AG per PDF und einem GAEB-Schnittstellen geeigenten Dokument zu überreichen. Als Standard ist die GAEB 90 zu verwenden.  Alle weiteren Regelungen sind der Anlage zu entnehmen, sofern beigefügt.

Ansprechpartner/Bauleitung
Der AN hat während der gesamten Maßnahme einen ständig anwesenden, verantwortlichen (entscheidungsfähigen) Vertreter zu benennen. Ein Wechsel ist nur mit vorheriger Zustimmung des AG erlaubt. Der Vertreter des AN nimmt an regelmäßigen Baustellensitzungen (Jour Fixen) teil. Diese können nach Bedarf einberufen werden bzw. finden min. einmal wöchentlich statt.

Werbung
Werbung auf der Baustelle ist nur nach vorheriger Zustimmung des AG zulässig.

Subunternehmer des AN
Der AN darf Leistungen nur an Nachunternehmer übertragen die fachkundig, leistungsfähig und zuverlässig sind. Dazu gehört auch, dass sie ihren gesetzlichen Verpflichtungen zur Zahlung von Steuern und Sozialabgaben nachkommen und die gewerberechtlichen Voraussetzungen erfüllen.
Der AN hat vor der beabsichtigten Übertragung Art und Umfang der Leistungen sowie Name, Anschrift und Berufsgenossenschaft (einschließlich Mitgliedsnummer) des hierfür vorgesehenen Nachunternehmers dem AG schriftlich bekannt zu geben.

Sonstige Bestimmungen
Auf der gesamten Baustelle herrscht striktes Rauchverbot. Der Verzehr alkoholhaltiger Getränke und Lebensmittel ist verboten. Festgestellte Verstöße gegen das Betäubungsmittelgesetz (BtMG) werden zur Anzeige gebracht.
Des weiteren gelten die beigefügten Unterlagen zur Angebotsanfrage und/oder zum Vertrag.

## ZTV Vereinzelungsanlagen
Wenn diese Leistungsbeschreibung eine Alternative zu einem bestehenden Leistungsverzeichnis ist, gelten die Vorbedingungen des Hauptangebotes unverändert weiter.

Nebenleistungen, wie z. B. Schutz- und Sicherheitsmaßnahmen nach den Unfallverhütungsvorschriften und den behördlichen Bestimmungen sind Leistungen, die auch ohne Erwähnung im Leistungsverzeichnis zur vertraglichen Leistung gehören und nicht selbstständig vergütet werden.

Der Auftragnehmer ist nicht von seiner eigenen Pflicht befreit, die Massen und sonstigen Angaben sorgfältig auf Richtigkeit hin zu überprüfen.

Bei der Aufstellung der Leistungsbeschreibung wird gemäß VOB/C davon ausgegangen, dass die beschriebenen Leistungen immer dann die Lieferung der dazugehörigen Stoffe und Bauteile einschließen, wenn nichts anderes vorgeschrieben ist.
Handelt es sich bei der Baumaßnahme um "Bauliche Anlagen und Räume besonderer Art und Nutzung" im Sinne der Bauordnung, sind die Maßnahmen und Regelungen der jeweils gültigen Sonderbauvorschriften (z. B. Industriebaurichtlinie, DIN 18 234) zu berücksichtigen.

Anforderungen der jeweils gültigen EnEV sind gesondert zu prüfen und nicht automatisch Bestandteil dieser Leistungsbeschreibung.

## Vorbemerkungen zur Ausführung
Die im Folgenden genannten §§ beziehen sich auf die Vertragsbedingungen für die Ausführung von
Bauleistungen (VOB/B)

1.1 Allgemeines

1.1.1 Ausführungsunterlagen (zu § 3):
Der AN hat entsprechend dem Baufortschritt der Auftraggeberin den Zeitpunkt, zu dem er die nach dem Vertrag von der Auftraggeberin zu liefernden Unterlagen benötigt, möglichst frühzeitig anzugeben, damit die Übergabe durch die Auftraggeberin rechtzeitig erfolgen kann.
Der AN hat Sorge dafür zu tragen, dass alle Ausführungsunterlagen aktuellen Standes als
Papierexemplare auf der Baustelle bereitgestellt werden. Zu diesen Ausführungsunterlagen gehört explizit auch eine Ausfertigung dieser Leistungsbeschreibung mit allen Angaben und Hinweisen (Langtextfassung).

Für den Datenaustausch von Leistungsverzeichnissen nach GAEB  (Datenart 83 Angebotsanforderung, Datenart 84 Angebotsabgabe), gilt folgendes: Leistungsverzeichnisse [DA 83 (Angebotsanforderung)] sind den Vergabeunterlagen beigefügt. Der Bieter hat die bepreisten Leistungsverzeichnisse als Datenträger nach DA 84  (Angebotsabgabe) und als PDF einzureichen.

Bei Angebotsabgabe des Angebotes in Schriftform nach Möglichkeit bitte auch einen Datenträger nach DA 84 beifügen. Auch bei erfolgtem Datenaustausch nach GAEB bleibt die Schriftform immer Vertragsgrundlage.

Punktfolgen in den Beschreibungen des Leistungsverzeichnisses sind unbedingt vom Bieter auszufüllen (auch geforderte Hersteller-/Typangaben), sofern nicht von der AG vorgegeben.

Fragen zu den Vergabeunterlagen sind über die e-Vergabe-Plattform (www.evergabe-online.de) einzureichen.

1.1.2 Stundenlohnarbeiten (zu § 2 Abs. 10):
Sind in einem Leistungsvertrag Stundenlohnarbeiten vorgesehen, so ist die dafür angegebene Zahl von Stunden unverbindlich. Vergütet werden nur die geleisteten
Stundenlohnarbeiten, für die eine schriftliche Anweisung der Auftraggeberin vorliegt und die
entsprechend dieser Anwendung tatsächlich ausgeführt worden sind. Stundenlohnarbeiten dürfen nur auf Anweisung der Auftraggeberin ausgeführt werden. Bei Stundenlohnarbeiten wird die Aufsicht durch einen Polier oder eine andere Aufsichtsperson nicht vergütet.

1.1.3 Dokumentation (zu § 4):
Unabhängig von den während der Bauzeit durch die Auftraggeberin oder Fachplaner abgeforderten
Produktinformationen, Zulassungen, Übereinstimmungsnachweisen, bauaufsichtlichen Zulassungen oder Prüfzeugnissen ist spätestens 5 Werktage vor der Abnahme der Gesamtleistung eine Projektdokumentation mit allen Produkt- und Bauteilinformationen sowie Gebrauchs- und Pflegeanweisungen in 2-facher Ausfertigung zu übergeben. Die Auftraggeberin behält sich das Recht auf Verweigerung der Abnahme bei Fehlen der Projektdokumentation ausdrücklich vor.
Die Aufwendungen für die Zusammenstellung sind bei der Kalkulation der Einheitspreise zu berücksichtigen, sofern diese nicht gesondert ausgewiesen sind.

1.1.4 Abnahme (zu § 12):
Die Abnahme der Leistung erfolgt grundsätzlich förmlich. Abnahmewirkungen im Sinne § 12 Abs. 5 sind insofern ausgeschlossen.

1.1.5 Beginn Mängelansprüche (zu § 13):
Die Verjährungsfrist für Mängelansprüche beginnt mit der Endabnahme, auch wenn eine (Teil) Abnahme vorher stattgefunden hat.

1.1.6 Schriftform:
Alle mit dem Vertrag in Zusammenhang stehenden rechtserheblichen Erklärungen müssen, um wirksam zu werden, schriftlich abgegeben werden. Der Schriftform bedarf also auch jede Änderung oder Ergänzung der vertraglichen Vereinbarungen.

2. Organisatorisches
2.1 Ansprechpartner des AN (zu § 4 Abs. 2 Nr. 1 i.V.m. Abs. 1 Nr. 3):
Der AN hat Sorge dafür zu tragen, dass während der Ausführung seiner Leistungen er selbst oder mindestens ein deutschsprachiger von ihm für die Leitung der Ausführung bestellter Vertreter auf der Baustelle dauerhaft anwesend ist.
Der AN hat für alle erforderlichen Abstimmungen mit der Bauleitung der Auftraggeberin einen deutschsprachigen Bevollmächtigten als Bauleiter zu benennen.

2.2 Besprechungsorganisation:
Nach Auftragserteilung findet eine gemeinsame Bauanlaufbesprechung unter Teilnahme aller an der
Ausführung beteiligten Gewerke statt. Die Teilnahme ist für den AN Pflicht.
2.3 Mieterabstimmungen:
Die Bauausführungen erfolgen im vermieteten Bestand. Sämtliche für die Ausführung der Arbeiten
erforderlichen Absprachen und Terminvereinbarungen mit Mietern sind rechtzeitig in Abstimmung mit der Auftraggeberin eigenverantwortlich vom AN durchzuführen und zu dokumentieren. Entsprechende Aufwendungen sind in die Einheitspreise einzukalkulieren.

2.4 Bautagesberichte (zu § 4):
Der AN ist verpflichtet Bautagesberichte zu führen und diese der Auftraggeberin mindestens wöchentlich zu übergeben.
Sie müssen alle Angaben enthalten, die für die Ausführung und Abrechnung des Auftrages von Bedeutung sein können.
Die Bautagesberichte müssen die Angaben enthalten, die für die Ausführung und Abrechnung des Vertrages von Bedeutung sein können, insbesondere über Wetter, Temperaturen, Zahl und Art der auf der Baustelle beschäftigten Arbeitskräfte, Zahl und Art der eingesetzten Großgeräte, Zu- und Abgang von Hauptbaustoffen und Großgeräten, Art, Umfang und Ort der geleisteten Arbeiten mit den wesentlichen Angaben über den Baufortschritt (Beginn und Ende von Leistungen größeren Umfanges, Betonierungszeiten und dgl.),Abnahmen nach §§ 4 Nr. 10 und 12 Nr. 2, Behinderung und
Unterbrechung der Ausführung, Arbeitseinstellung, Unfälle und sonstige wichtige Vorkommnisse. Bei
Behinderung und Unterbrechung der Ausführung sowie Arbeitseinstellung sind auch die Gründe hierfür anzugeben.
2.5 Baufristenplan
Der AN hat auf der Grundlage des ihm von der Auftraggeberin übergebenen Bauablaufplans einen
Baufristenplan über seine vertraglichen Leistungen zu erstellen, anhand dessen die Einhaltung der
Vertragsfristen nachgewiesen und überwacht werden kann. Die Vertragsfristen ergeben sich aus den Besonderen Vertragsbedingungen. Die Festlegungen der Auftraggeberin, z. B. zur baufachlichen oder terminlichen Koordinierung mit den übrigen Leistungsbereichen, sind zu berücksichtigen. Bei Änderungen der Vertragsfristen oder bei erheblichen Abweichungen von sonstigen Festlegungen ist der Plan durch den AN unverzüglich zu überarbeiten.
Der Plan ist der Auftraggeberin spätestens 5 Werktage nach Aufforderung, bei Überarbeitungen unverzüglich zu übergeben.

2.6 Werk- und Montagepläne, Ausführungszeichnungen des AN:
Der AN hat die von ihm zu fertigen Ausführungsunterlagen wie bspw. Werk- und Montagepläne
der Auftraggeberin nach Aufforderung so rechtzeitig vor der Ausführung zu übergeben, dass mindestens ein Prüfzeitraum der Auftraggeberin von 5 Werktagen sowie
der Zeitraum für die Fortschreibung der Unterlagen durch den AN von 5 Werktagen nicht unterschritten werden.
Die Vorlage des AN hat normgerecht und jeweils in 2-facher Ausfertigung sowie 1-mal digital auf
geeignetem Datenträger zu erfolgen.
2.3 Nutzung öffentlichen Straßenlandes
Ist die Nutzung von öffentlichem Straßenland für die Durchführung von Bauleistungen erforderlich, gilt das Straßen- und Wegegesetz des Landes Nordrhein-Westfalen (StrWG NRW) in der jeweils neuesten Fassung. Die Beantragung zur Sondernutzung erfolgt durch den Nutzer (AN) nach vorheriger Abstimmung mit der Auftraggeberin/Bauleitung.
Alle der Sondernutzungserlaubnis zugrunde liegenden öffentlich rechtlichen Bedingungen, Nebenleistungen und sonstigen Auflagen sind vom Nutzer (AN) durch Unterschrift anzuerkennen und einzuhalten. Die Sondernutzungsgebühr für öffentliches Straßenland und Gehwegbereiche sind vom AN in vollem Umfang zu tragen. Vor Beginn der Nutzung ist eine gemeinsame Ortsbesichtigung mit der Genehmigungsbehörde, der Auftraggeberin und dem Nutzer (AN), zwecks Erstellung
einer Zustandsniederschrift durchzuführen. Die Niederschrift ist von allen Beteiligten durch
Unterschrift anzuerkennen. Später auftretende Schäden gehen in vollem Umfang zu Lasten des Nutzers (AN).
Die vorgenannten Bedingungen sind bei der Preisgestaltung zu berücksichtigen und werden nicht
gesondert vergütet

## Sicherheitsanforderung, Verpflichtungen und Zutrittsregelungen
Sicherheitsanforderungen, Verpflichtungen und Zutrittsregelungen

(1) Allgemeines
Der Auftragnehmer darf nur Personal einsetzen, das die nachfolgenden Anforderungen vollständig erfüllt. Dies betrifft insbesondere Mitarbeitende mit unbegleitetem Zutritt zu den nicht-öffentlichen Bereichen des Bundesverwaltungsamts (BVA), insbesondere in der Barbarastraße und Friedrich-Karl-Straße in Köln.

(2) Führungszeugnis (Belegart O)
Alle eingesetzten Personen mit unbegleitetem Zutritt müssen ein Führungszeugnis zur Vorlage bei einer Behörde gemäß § 30 Abs. 5 BZRG (Belegart O) vorlegen. Das Führungszeugnis ist:
eigenständig durch die betreffende Person bei ihrer Meldebehörde zu beantragen,
direkt an das BVA (Referat Z II 4, Barbarastraße 1,50735 Köln) zu übermitteln,
mit folgendem Zweck zu beantragen:
"Arbeitsaufnahme als externer Dienstleister (Firma XY) für das Bundesverwaltungsamt (BVA)"
Aktenzeichen: 0323#00039#0001
Im Fall von Einträgen kann die betroffene Person die Einsicht über ein Amtsgericht verlangen (§ 30 Abs. 5 BZRG). Der Einsatz ist erst nach positiver Bewertung durch das BVA zulässig.

(3) Verpflichtungen nach gesetzlichen Vorgaben
Die folgenden Verpflichtungen werden durch den AG vor Aufnahme der Tätigkeit durchgeführt:
Förmliche Verpflichtung gemäß Verpflichtungsgesetz,
Verpflichtung zur Einhaltung der DSGVO,
Verpflichtung zur Einhaltung des Traffic Light Protocol (TLP, Version 2.0)
Die Bereitstellung der Unterlagen, Durchführung der Gespräche sowie die Dokumentation der Verpflichtungen erfolgen durch das Bundesverwaltungsamt oder eine von ihm benannte Stelle. Die Vertraulichkeits- und Sicherheitsvereinbarung zwischen AG und AN sowie die auftragsbezogene Verpflichtung aller eingesetzten Personen gemäß dieser Vereinbarung bleiben hiervon unberührt.

(4) Sicherheitsüberprüfung (SÜG-Ü2)
Für sicherheitssensible Tätigkeiten ist eine erweiterte Sicherheitsüberprüfung gemäß § 9 SÜG (Ü2) durchzuführen. Der Ablauf ist wie folgt geregelt:
a) Die AN übermittelt unverzüglich nach Zuschlagserteilung die Daten der zu überprüfenden Personen (Name, Anschrift, E-Mail) an die benannte Ansprechperson des BVA.
b) Der/die Geheimschutzbeauftragte des BVA versendet die Formulare oder Zugangsdaten zur elektronischen Sicherheitserklärung direkt an die zu überprüfenden Personen.
c) Die vollständig ausgefüllten Sicherheitserklärungen werden ausschließlich von den betroffenen Personen direkt an den Geheimschutz übermittelt.
d) Nach Abschluss der Überprüfung informiert der/die Geheimschutzbeauftragte das BVA und die AN über das Ergebnis.
e) Die AN trägt das Risiko, dass ihre Mitarbeitenden das Verfahren bestehen. Andernfalls ist geeignetes Ersatzpersonal zu benennen.

(5) Übergangsregelung bei Leistungsbeginn
Sollte der zeitliche Abstand zwischen Zuschlagserteilung und Leistungsbeginn weniger als sechs Monate betragen, und sofern die erweiterte Sicherheitsüberprüfung (SÜ2) für die vorgesehenen Mitarbeitenden zwar eingeleitet, aber noch nicht abgeschlossen ist, gilt folgende Übergangsregelung:
Die AN darf die Leistung mit Personal aufnehmen, das mindestens eine einfache Sicherheitsüberprüfung (Ü1) erfolgreich durchlaufen hat, vorausgesetzt, dass zum Zeitpunkt des Leistungsbeginns keine Erkenntnisse vorliegen, die gegen eine spätere Ermächtigung nach SÜ2 sprechen, und dass die betroffenen Personen die erforderlichen Unterlagen für die SÜ2 vollständig und fristgerecht eingereicht haben.

Die Übergangsregelung endet mit Vorliegen des abschließenden Prüfergebnisses. Die endgültige Entscheidung über einen weiteren Einsatz trifft der Geheimschutz des AG.

(6) Ausschluss und Ersatz
Mitarbeitende, die
- kein Führungszeugnis vorgelegt haben
- eine gesetzliche Verpflichtung verweigern
- die Sicherheitsüberprüfung nicht bestehen,
dürfen nicht eingesetzt werden. Die AN hat gleichwertiges Ersatzpersonal bereitzustellen - ohne Mehrkosten für den AG.

(7) Sanktionen bei Verstoß
Verstöße gegen die obenstehenden Anforderungen berechtigen den AG zu geeigneten Maßnahmen, insbesondere zum Ausschluss betroffener Personen vom Einsatz, zur Zurückweisung von Leistungen sowie - bei schwerwiegenden oder wiederholten Verstößen - zur fristlosen Kündigung aus wichtigem Grund.

(8) Vertraulichkeitsvereinbarung
Der AN ist verpflichtet, vor Aufnahme der Leistungserbringung die vom Bundesverwaltungsamt vorgelegte Vertraulichkeits- und Sicherheitsvereinbarung in der jeweils aktuellen Fassung zu unterzeichnen. Die unterzeichnete Vereinbarung ist dem Auftraggeber vorzulegen und Bestandteil der vertraglichen Pflichten.

## Referenzen
Zum Nachweis der Eignung des Unternehmens zur Ausführung der ausgeschriebenen Leistungen ist es erforderlich, dass der Bieter neben der Unternehmensdarstellung entsprechende Referenzen mit dem Angebot vorlegt. Diese Referenzen werden dann in die Angebotsauswertung einfließen und bei der Vergabe berücksichtigt.

## 608-25 Vereinzelungsanlage
Datum: 24.02.2026

### Bereich 1 Vereinzelungsanlagen

#### Abschnitt 1.1 Vereinzelungsanlagen

*Hinweis: Hinweis*
Die folgenden Positionen/Leistungen basieren auf dem Plan:

BVA-DUS-ARC-05-BA1-DET-EG-0001-R01-V

Eine Bohrtiefe für die Anlagenbefestigung ist bis ca. 10 cm in den Rohfußboden/Fundament zugelassen.

**1.1.10 Trennwand - TW01 (Personenschleusen)**
*** Bezugsbeschreibung
Herstellung, Lieferung und Montage eines Trennwandsystems im Innenbereich mit Pfosten-Riegelsystem mit Aluminium-Abdeckschalen, einer gleich bleibender Ansichtsbreite für Pfosten und Riegel. Die Trennwand wird 4 Personenschleusen innehalten, die in separater Position zu verpreisen sind. Aufgrund der unterschiedlichen Personenschleusen-Höhen sind die Trennwandelemente entsprechend anzupassen. Alle notwendigen Maßnahmen/Anschluss- bzw Abschlussarbeiten für das spätere Einlassen der Schleusen sind in diese Position einzukalkulieren.

Breite: ca. 6,92 m + 4,34 m
Höhe:  ca. 3,50 m
Trennwanddicke: ca. 10,6 cm
Ansichtsbreite: ca. 76 mm
Oberfläche: lackiert, nach RAL 7016
Einbruchschutz: WK3/RC3
Verglasung: P6B

System: Sicherheitstrennwand Sitec P2001
angebotenes System '....................................................' (vom Bieter einzutragen)
Menge: 11,500 lfm

**1.1.20 Trennwand - TW02 (Wache)**
*** wie Position 1.1.10
siehe oben genannte Position, jedoch:
In den Paneel Elementen sind Öffnungen für Weitwurfdüsen vorhanden und in die Position einzukalkulieren.

Breite:  ca. 2 x 2,80 m + 1,05m
Höhe:  ca. 3,90 m
Trennwanddicke:  ca. 11 cm
Ansichtsbreite:  ca. 76 mm
Oberfläche:  lackiert, nach RAL 7016
Einbruchschutz:  WK3/RC3
Beschusshemmung: BR4-NS
Verglasung:  BR4-NS P8B
Paneel:  FB4
Weitwurfdüsen:  5 Stück

System: Sicherheitstrennwand Sitec P2001
angebotenes System '....................................................' (vom Bieter einzutragen)
Menge: 6,800 lfm

**1.1.30 Vereinzelungsanlage P6180**
*** Bezugsbeschreibung
Herstellung, Lieferung und Montage einer Personenschleuse, barrierefrei, ovale Form, Bodeneinstand 25 mm, gleichbleibende Glasstärke in den Seitenverglasung und Türelementen, feingerahmte Ausführung, alle Türen mit elektromechanischer Verriegelung. Die manuelle Notöffnung der Außentüren erfolgt über Freigabe Taster, Steuerkonsole mit integrierter Sprechverbindung inkl. 25 m Kabel. Die Schleuse ist mittels umlaufendem Bodenring (lackierter Stahl) in den Fußbodenaufbau einzulassen und zu kalkulieren. Eine integrierte Notstromversorgung muss für ca. 20 min gegeben sein.

Durchmesser:  ca. 1500 mm
Breite:  ca. 1900 mm
Höhe:  ca. 2400 mm
lichte Durchgangsbreite: ca. 90 cm
Durchgangskapazität: min. 4 Personen pro Minute
Oberfläche:  lackiert, nach RAL 7016
Verglasung:  Vollverglasung P6B, 22 mm  Glasstärke

System:  Personenschleuse Sitec P6180
angebotenes System '....................................................' (vom Bieter einzutragen)
Menge: 2,000 St

**1.1.40 Vereinzelungsanlage P6150**
*** wie Position 1.1.30
siehe oben genannte Position, jedoch:

nicht barrierefrei

Außendurchmesser: ca. 1500 mm
Höhe:  ca. 2350 mm
lichte Durchgangsbreite: ca. 85 cm
Durchgangskapazität: min. 6 Personen pro Minute

System:  Personenschleuse Sitec P6150
angebotenes System '....................................................' (vom Bieter einzutragen)
Menge: 2,000 St

**1.1.50 Unterkonstruktion Trennwand**
Herstellen, Liefern und Montieren einer Unterkonstruktion aus Rechteckrohr, verschraubt, Hinterklotzung (Holzwerkstoff, ca. 3 cm hoch), Befestigung über L-Winkel mittels Epoxidharz-Klebedübeln am Rohboden.
Abstand und Anzahl gemäß statischer Erfordernis und nach Angaben Hersteller. Die Unterkonstruktion ist mit zeitlichem Versatz vor der Hauptleistung zu erbringen. Hierzu wird seitens des AG ein Abruf der Leistung erfolgen, um die Leistung in den bauseitigen Fortschritt integrieren zu können.
Ablauffrist 4-6 Wochen.

Abmessungen Rechteckrohr:
Material: Stahl, verzinkt
BXH:  ca. 8 x 14 cm

Planverweis: Detail 06
Menge: 18,300 lfm

**1.1.60 Unterkonstruktion Schleusen**
Herstellen, Liefern und Montieren einer Unterkonstruktion aus Rechteck- und Quadratrohr, mit Winkeln verschraubt, Hinterklotzung (Holzwerkstoff, ca. 2,5 cm hoch), Befestigung über L-Winkel mittels Epoxidharz-Klebedübeln am Rohboden. Abstand und Anzahl gemäß statischer Erfordernis und nach Angaben Hersteller. Die Unterkonstruktion ist mit zeitlichem Versatz vor der Haupteistung zu erbringen. Hierzu wird seitens des AG ein Abruf der Leistung erfolgen, um die Leistung in den bauseitigen Fortschritt integrieren zu können.
Ablauffrist 4-6 Wochen.

Abmessungen Rechteckrohr:
Material: vierkant Stahlprofil, verzinkt
BXH:  ca. 6 x 6 cm bzw 5 x 6 cm

Planverweis: Detail 07 + 08
Menge: 20,000 lfm

**1.1.70 Anschluss Trennwand an Holzstütze**
Wandanschluss an ein anschließendes Bauteil aus Holz gem. Notwendigkeit herstellen.
Die Ausführung erfolgt nicht in einem 90 ° Winkel, sondern schräg (69-76° , 104-111°  bzw. 58/122° Winkel) ausgeführt.

Abmessungen:
Elementhöhe: ca. 3,50 m
Menge: 14,000 lfm

**1.1.80 Anschluss Trennwand an Massivbau**
Wandanschluss an Massivwand im rechten Winkel.

Anschluss aller Trennwandelemente direkt an das Mauerwerk/Stahlbetonbau ohne zusätzliches Zwischenelement. Der Anschlusswinkel beträgt 90°.

Der Anschluss wird mittels einer Silikonfuge elastisch versiegelt.

Abmessungen:
Elementhöhe: ca. 3,90 m
Menge: 24,000 lfm

**1.1.90 Abdeckprofil**
Herstellen und Montieren eines Abdeckprofils,
Ausführung umlaufend, Befestigung gem. Hersteller über Bodenring und/oder Abstellwinkel des Bodenaufbaus.

Material: Edelstahl
Materialstärke: ca. 2 mm
Breite: ca. 4 cm
Menge: 20,000 lfm

**1.1.100 Schiebemulde**
Liefern und Einbauen einer Schiebemulde bündig in die Tresen-/Trennwand - Konstruktion TW 02, Nutzung zur Durchgabe von DIN A4 Ordnern, handbedient. Mulde schließt bündig mit der Vorderkante gem. Detail 03 ab. Außenblende, die innere Abdeckung (Innengehäuse) wie auch das Gehäuse als solches ist in gleichem Farbton auszuführen.
Der Ausschnitt ist in die Position einzukalkulieren.

Breite (außen):  ca. 630 mm
Tiefe:  ca. 630 mm
Höhe:  ca. 165 mm

Oberfläche:  Edelstahl gebürstet
Farbe:  RAL 7016
Beschusshemmung: FB4 nach DIN EN 1522

System:  Schiebemulde Sitec P 7032/O
angebotenes System '....................................................' (vom Bieter einzutragen)
Menge: 2,000 St

**1.1.110 Folierung TW 1**
Liefern und Montieren eines Durchlaufschutzes gem. ASR Transluzente Folienbeklebung gem. ASR in Streifenoptik (50 mm Streifenbreite, 50 mm Zwischenraum). Es sind zwei Ebenen je Seitenfläche vorzusehen.

Maßeinteilung:
1 Streifen UK Folienbeklebung: ca. 40 cm  (ab OKFFB)
2 Streifen UK Folienbeklebung: ca. 120 cm (ab OKFFB)
Folienhöhe:  20 cm
Abrechnungseinheit: lfdm Foliebeklebung  (Trennwandfläche)
Menge: 6,900 lfm

**1.1.120 Folierung TW 2**
Liefern und Montieren eines Durchsichtschutzes, transluzente Folienbeklebung in einer durchgängigen Streifenoptik.
Ausführung ab Unterkante Glasfläche Festverglasung.

Maßeinteilung:
Folienhöhe:  ca. 25 cm
Folienbreite:  ca. 132 cm
Abrechnungseinheit: lfdm Foliebeklebung
Menge: 2,700 lfm
